# Tausch von Sichtweitensensoren an der NWA A8
Angebotsaufforderung (GAEB DA XML 3.2, DA83)
Projekt: A-05405-00
Währung: EUR
Auftraggeber: Autobahn GmbH des Bundes, Niederlassung Südwest (Stuttgart), Autobahn GmbH-NL Südwest, Augsburger Str.748, 70329 Stuttgart, Augsburger Str.748, 70329 Stuttgart
Erstellt mit: GXML Toolbox V3.3 R20230829, iTWO_64 V25.0.650, 14.04.2026

## 1 Tausch von Sichtweitensensoren an der NWA A8
Datum: 14.04.2026
WaGr: 99_99_01

### Abschnitt 01 Ortsbegehung

#### Unterabschnitt 01.00 Ortsbegehung

**01.00.0001 Ortsbegehung mit AG**
Ortsbegehung mit dem AG zu Beginn des Projekts und für die Abnahme nach der Montage der neuen Sensoren.
Menge: 2,000 St

### Abschnitt 02 Demontage und Lieferung

#### Unterabschnitt 02.00 Demontage und Lieferung

**02.00.0001 Demontage und Lieferung**
Demontage der alten Sichtweitenmessgeräte und Lieferung an eine angegebene Adresse der Autobahn GmbH in Ulm-Elchingen
Menge: 46,000 St

### Abschnitt 03 Lieferung und Montage

#### Unterabschnitt 03.00 Lieferung und Montage

**03.00.0001 Lieferung neuen Sensoren**
Lieferung neuer Sichtweitenmessgeräte an allen Standorten.
Menge: 46,000 St

**03.00.0002 Montage neuen Sensoren**
Die Montage der Sichtweitenmessgeräte am Sensormast mit Befestigungsmaterial.
Menge: 46,000 St

### Abschnitt 04 Software & Schulungen

#### Unterabschnitt 04.00 Software & Schulungen

**04.00.0001 Lieferung Software der Sensorik**
Lieferung der Sichtweiten Sensorik-Software für die Wartung der Sensoren.
Menge: 1,000 St

**04.00.0002 Sfotware Shulungen**
Software sind Schulungen zur Wartung der Sensoren für Wartungstechniker des AGs
Menge: 2,000 St

### Abschnitt 05 Koordination

#### Unterabschnitt 05.00 Koordination

**05.00.0001 Koordination**
*** Pauschalposition
Abstimmung mit der Außenanlagenbetreuer der Nebelwarnanlage A8, mit dem AG und mit der zuständige Autobahnmeisterei
Menge: 1,000 Psch

### Abschnitt 06 Verkehrssicherung

#### Unterabschnitt 06.00 Verkehrssicherung

**06.00.0001 Verkehrssicherung Typ DIII/1r Tag**
Verkehrssicherung für Arbeitsstellen kürzerer Dauer Tagsüber
Menge: 5,000 St

**06.00.0002 Verkehrssicherung Typ DIV/1r Nacht**
Verkehrssicherung für Arbeitsstellen kürzerer Dauer Nachts
Menge: 1,000 St

**06.00.0003 Verkehrssicherung Typ D-5**
Verkehrssicherung für Arbeitsstellen kürzerer Dauer Tagsüber auf Seitenstreifen
Menge: 39,000 St
